# Dachdecker
Angebotsaufforderung (GAEB 90, DA83)
Währung: EUR

## Zusätzlicher Text
A) ALLGEMEINE VORBEMERKUNGEN
=================================================================

A1) ALLGEMEINES

Dem Leistungsverzeichnis liegen die "Zusätzliche Vertragsbedingungen für
die Ausführung von Bauleistungen (Z-VOB/B)" der Covivio Immobilien GmbH
in der aktuellen Fassung zugrunde.

Für sich auf dieses Leistungsverzeichnis beziehende Beauftragungen
gelten die Vertragsbedingungen in jedem Einzelfall als vereinbart.
Sofern zukünftig als Ersatz für die aktuell gültigen Z-VOB/B mit dem
Auftragnehmer (AN) neue Z-VOB/B vereinbart werden, gelten für nach
Gültigkeitsbeginn die neuen Z-VOB/B beauftragte Leistungen
ausschließlich die neuen Z-VOB/B.

Für nach diesem Einheitspreisabkommen ausgeführte Leistungen gelten,
ergänzend zur den jeweiligen Leistungsbeschreibungen der einzelnen
Positionen, bei evtl. Widersprüchen in nachfolgend genannter
Reihenfolge, folgende Bedingungen:

1. diese ""Allgemeine Vorbemerkungen"" (A),
2. die sich anschließenden ""Allgemeine technische Vorbemerkungen"" (B),
3. die sich anschließenden ""Besondere technische Vorbemerkungen"" (für
dieses Gewerk) (C),
4. die ""Zusätzliche Vertragsbedingungen für die Ausführung von
Bauleistungen Z-VOB/B"",
5. Baustellenordnung der Covivio Immobilien GmbH in der jeweils gültigen
Fassung.

Mit erhalt der Bestellung erklärt der Auftragnehmer, dass von ihm
sämtliche gesetzlichen, behördlichen und berufgenossenschaftlichen
Auflagen erfüllt werden, die zur Ausführung der Leistungen erforderlich
sind.

Es dürfen nur solche Materialien verwendet werden, über die der
Auftragnehmer das uneingeschränkte Eigentumsrecht besitzt und die
vollkommen frei von Rechten Dri00tter sind.

Für die Ausführung der Arbeiten ist Fachpersonal in ausreichender Zahl
einzusetzen.
Hierbei ist darauf zu achten, dass für die Ausführung sämtlicher
Arbeiten unsere Baustellenordnung in der jeweils gültigen Fassung zu
beachten ist, die dem ausführenden Fachpersonal in geeigneter Form zur
Kenntnis zu geben ist.

Der Einsatz von Subunternehmern ist lediglich in schriftlicher Absprache
mit dem Auftraggeber erlaubt.

A2) KUNDENDIENST

Die Arbeiten werden z. T. in bewohnten Häusern ausgeführt.

Der Auftraggeber (AG) erwartet vom AN tatkräftige Unterstützung bei den
Bemühungen, berechtigten Mieterwünschen zu entsprechen. Dazu gehören
insbesondere folgende Verpflichtungen:

1) Alle Handwerker/Mitarbeiter des AN haben die Verpflichtung, Kunden
(Mietern) höflich und hilfsbereit zu begegnen. In Gesprächen mit den
Mietern ist das Bemühen von Covivio Immobilien, um einen verbesserten
Kundendienst herauszustellen.

2) Die Mieter sind rechtzeitig vor Durchführung der Reparaturarbeiten zu
verständigen, ggf. durch Aushang im Treppenhaus oder auch individuelle
Terminvereinbarung mit dem einzelnen Mieter.

3) Reparaturen sind sofort, spätestens innerhalb von 2 Arbeitstagen nach
Beauftragung, durchzuführen. Sofern die Frist aus Gründen, die der AN
nicht zu vertreten hat, nicht einzuhalten ist, ist der AG unverzüglich
zu unterrichten.

4) Möbel und sonstiges Mietereigentum, Bodenflächen und angrenzende
Bauteile etc. im Bereich der auszuführenden Arbeiten sind durch Folie,
evtl. Schaltafeln oder Ähnliches zu schützen.

A3) PREISE

Soweit und sobald Überschreitungen absehbar sind, ist hierüber der
Abteilung Einkauf des AG ein schriftliches Angebot einzureichen und eine
gesonderte Vereinbarung zu treffen.

In den Einheitspreisen sind sämtliche Kosten, wie Lohn-, Material- und
Nebenkosten enthalten, insbesondere auch:

1) Koordination / Terminabsprache(n) mit dem(den) Mieter(n) /
Kundenbetreuer(n) / Bauleiter(n)

2) sämtliche Fahrt- und Transportkosten,

3) sämtliche tariflichen Zulagen wie z.B. Schmutz- und Staubzulagen,
Zulagen für ekelerregende
Arbeiten etc.,

4) die Gestellung, Vorhaltung und spurlose Entfernung aller
erforderlichen Gerüste und Absperrungen (ggf. auch Warnschilder) bis zu
einer Höhe der Arbeitsbühne von 2 m; die Mitbenutzung der Gerüste ist
allen mit Reparaturarbeiten beschäftigten Firmen kostenlos zu gestatten,

5) Befestigungsmittel aller Art; Hilfsstoffe wie Nägel, Bindedraht und
Kleinmaterial sowie alle Baustoffe, die zur kompletten Erstellung der
Leistung erforderlich sind,

6) die Abdeckung von Einrichtungsgegenständen zum Schutz vor
Beschädigung und Verschmutzung

7) das, ggf. tägliche, Säubern der Arbeitsstelle; hierzu gehört auch die
Beseitigung von Verunreinigungen des Treppenhauses und/oder der
Hauszuwegungen,

8) der Ausbau und Abtransport sowie die ordnungsgemäße Entsorgung,
einschließlich Kippgebühren, sämtlichen Bauschutts und aller alter,
schadhafter Teile. Teile, für die sich der AG eine generelle oder
einzelfallbezogene Prüfung vorbehalten hat, sind bis zu diesem
Zeitpunkt, längstens jedoch für die Dauer von 10 Wochen, vom AN
vorzuhalten und dürfen erst danach entsorgt werden.

9) Alle weiteren Nebenleistungen, die zur Erfüllung der in den
Leistungspositionen beschriebenen Hauptleistungen, unter Beachtung aller
einschlägigen Vorschriften, erforderlich sind, im EPA aber nicht
gesondert aufgeführt sind.

Erforderliche Leistungen, die in den nachfolgenden Leistungspositionen
nicht enthalten sind, sind als Nachtrag dem zuständigen Bauleiter vor
Ausführung zur Genehmigung aufzugeben. Die Preise für derartige
Zusatzleistungen sind auf der Kalkulationsbasis des
Leistungsverzeichnisses zu kalkulieren. Diese Positionen sind so
ausreichend und umfassend zu beschreiben, dass sowohl eine
sachlich-fachliche als auch eine kalkulatorische Nachprüfung durch den
Auftraggeber gewährleistet ist, hierzu gehört insbesondere die Angabe
der verfahrenen Stunden.

Die Einheitspreise sind Nettopreise. Sie gelten zuzüglich der zum
jeweiligen Leistungserbringungszeitpunkt gültigen Mehrwertsteuer.

A4) ABRECHNUNG

Maßgebend für die Abrechnung ist das nach Fertigstellung der Arbeiten
durch den Auftragnehmer zu nehmende Aufmaß, sowie die Bestätigung des
zuständigen Bauleiters, dass die Leistungen durchgeführt wurden.

Das testierte Aufmaß bzw. die Bestätigung ist vom Auftragnehmer mit der
Schlussrechnung einzureichen.

Der Auftraggeber ist berechtigt, jederzeit ein gemeinsames Aufmaß zu
verlangen.

A5) Nachhaltigkeit

Als eines der führenden Wohnungsunternehmen sehen wir uns mit unseren
Partnern in der Verantwortung im Thema Nachhaltigkeit: Es ist unsere
Pflicht, Wirtschaftlichkeit, Umweltverträglichkeit und Lebensqualität
miteinander in Einklang zu bringen. Dazu gehört selbstverständlich auch,
das Klima zu schützen, Ressourcen effizient zu nutzen und den Menschen
ein angenehmes Lebensumfeld zu gestalten. Dazu möchten wir beitragen mit
unserem Denken und Handeln, mit den verwendeten Produkten und Lösungen.
Dabei geben wir innerhalb unseres Leistungsverzeichnisses
dementsprechend umweltverträgliche Produkte als Standard vor und
verweisen auf die sachgemäße Handhabung und Entsorgung im Rahmen der von
uns beauftragten Arbeiten.

A6) SONSTIGES

Die in diesen Bedingungen festgelegten Pflichten hat der AN jedem
Dritten aufzuerlegen, dessen er sich zur Erfüllung dieser Pflichten
bedient.

Das Leistungsverzeichnis darf weder ganz noch teilweise in irgendeiner
Form Dritten entgeltlich oder unentgeltlich zugänglich gemacht werden.

## Zusätzlicher Text
B)  ALLGEMEINE TECHNISCHE VORBEMERKUNGEN
=======================================================

B1) ALLGEMEINES

Für Lieferung und Ausführung gelten neben dem Leistungsverzeichnis:

1. die neuesten DIN-Vorschriften, VDE- und VDI-Richtlinien

2. die Vorschriften der zuständigen Behörden (z.B. Bauaufsicht,
Gewerbeaufsicht, Brandverhütung, TÜV, Berufsgenossenschaften und
Versorgungsbetriebe,

3. die Bestimmungen der Gerüstbauordnung

4. Die Festlegungen des jeweiligen Werkstoffherstellers. Die Werkstoffe
müssen den geforderten Bedingungen der Leistungsbeschreibung
entsprechen.

B2) FACHSPEZIFISCHE NACHWEISE

Fachspezifische Nachweise, z. B. für den Umgang mit Asbest, PAK, und
dergleichen, sind auf Anforderung des (AG) jederzeit und umgehend zu
erbringen.

Bei wesentlichen Änderungen z. B. Ausscheiden eines befähigten
Mitarbeiters oder Auslaufen eines befristeten Nachweises (z. B.
Schweißnachweis) ist der AN verpflichtet, dies unverzüglich beim (AG)
schriftlich anzuzeigen und ggf. angebotene Aufträge abzulehnen. Ebenso
sind die jeweils gültigen Unfallverhütungsvorschriften zu beachten und
unbedingt einzuhalten.

B3) GEBÄUDESCHÄDEN

Falls dem Auftragnehmer bei der Durchführung der Arbeiten weitere
Gebäudeschäden bekannt werden (auch an anderen Gewerken), so hat er den
zuständigen Bauleiter des Auftraggebers hierüber umgehend zu
unterrichten.

B4) LAGER- UND ABSTELLFLÄCHEN

Die Errichtung von Lager- und Arbeitsplätzen ist mit der jeweiligen
Bauleitung vorher abzustimmen.

Baustoffe und Bauteile dürfen nicht in den Treppenhäusern und/oder auf
anderen Verkehrsflächen gelagert werden.

Bauschutt darf grundsätzlich nicht im Gebäude gelagert werden.

B5) BEDINGUNGEN FÜR DIE ENTSORGUNG VON ABFÄLLEN

Der Auftragnehmer ist verpflichtet, die beim Auftraggeber anfallenden
Abfälle ordnungsgemäß und sofort zu entsorgen. Zu diesem Zweck hat er
die einschlägigen Gesetze, Verordnungen und sonstigen
öffentlich-rechtlichen Vorschriften z. B. das Kreislaufwirtschafts- und
Abfallgesetz - einzuhalten. Eine Zwischenlagerung von Abfällen ist nicht
gestattet.

Sollten die für den Transport und die Entsorgung erforderlichen
Genehmigungen erlöschen, ist dies dem Auftraggeber unverzüglich
schriftlich mitzuteilen. Mit Übernahme der Abfälle durch den
Auftragnehmer gehen Eigentum, Gefahr, Verkehrssicherungspflicht und
öffentlich-rechtliche Verantwortung auf diesen über.

Der Auftraggeber behält sich vor, zu prüfen, ob der Auftragnehmer seinen
Pflichten nachgekommen ist. Hierzu kann der Auftraggeber Einsicht nehmen
in die vom Auftragnehmer nach öffentlich-rechtlichen Vorschriften zu
führenden Nachweisbücher und in den Genehmigungsbescheid der
angefahrenen Abfallentsorgungsanlage, dessen Vorlage der Auftragnehmer
zu bewirken hat.

Der Auftragnehmer hat zur Abdeckung aller - sowohl seiner als auch die
des Auftraggebers sich aus der Abfallbeseitigung ergebenden
Haftungsrisiken unter Einschluss des Gewässerschäden-Haftungsrisikos -
auf seine Kosten eine Haftpflichtversicherung in ausreichender Höhe für
Personen-, Sach- und Vermögensschäden abzuschließen und dem Auftraggeber
den Abschluss auf Verlangen nachzuweisen. Diese Regelung lässt die
Haftung des Auftragnehmers unberührt.

B6) BAUSTOFFE UND EINBAUTEILE

Sämtliche Baustoffe und Einbauteile müssen hinsichtlich ihrer Art und
ihrer Verarbeitung den bei Ausführung aktuellen DIN-Vorschriften und
sonstigen anerkannten bautechnischen Richtlinien entsprechen. In der
Regel sind gütegeschützte Baustoffe und Einbauteile zu verwenden. Der
Auftraggeber kann einen Gütenachweis für diese Materialien verlangen.
Wenn nicht gütegeschützte Baustoffe oder Einbauteile angeboten oder
eingebaut werden, hat der Auftragnehmer auf seine Kosten den
Gütenachweis zu erbringen. Der Auftraggeber ist berechtigt, die
Verwendung nicht normengerechter oder ungeeignet erscheinender
Materialien abzulehnen. Der Auftraggeber ist in begründeten Fällen
berechtigt, Materialproben zu entnehmen und prüfen zu lassen.

B7) SCHADSTOFFE. INSBESONDERE ASBEST

Bekanntlich wurde bis in die 1990er Jahre hinein Asbest als bevorzugter
Baustoff bei Errichtung von Gebäuden verwendet. Asbest war nicht nur als
Baustoff in Beton eingebunden. Er fand auch Verwendung
z. B. in speziellen Klebern für Fliesen oder anderen Bodenbelägen oder
in den zu verwendeten Bauteilen selbst.

Wir gehen davon aus, dass Ihnen als Handwerksfirma zwar grundsätzlich
die abstrakte Gefahr einer Asbestkontamination bewusst ist, möchten Sie
jedoch nochmals in Bezug auf den Umgang mit Asbest sensibilisieren.

Bei sämtlichen Arbeiten an Asbestprodukten, wie z. B. bohren, sägen,
schneiden oder herausreißen, können Asbestfasern freigesetzt werden,
die, bei ungesichertem Umgang, im schlimmsten Falle zu einer schweren
Lungenerkrankung der tätigen Personen, also auch Ihren Mitarbeitern,
führen können.

Aus diesem Grunde hat der Gesetzgeber auch gemäß TRGS 519 (Technische
Regeln für Gefahrstoffe) verfügt, dass nur zugelassene Fachbetriebe, die
über die entsprechende Sachkunde verfügen, asbesthaltige Materialien
entfernen und entsorgen dürfen.

Bei sämtlichen Arbeiten ist daher immer kritisch zu prüfen, ob Bauteile
Asbest enthalten könnten und im Verdachtsfall, vor Ausführung von
Arbeiten, unsere Bauleitung zu Rate zu ziehen, um mögliche
Gesundheitsgefährdungen Ihrer Mitarbeiter und unserer Mieter zu
verhindern.

## Dachdecker
Datum: 16.09.24

*Hinweis*
BAUVORHABEN :  Alt Moabit 86, 10555 Berlin

GEWERK :  Dachdecker

ANGABEN ZUM BAUWERK

Bei dem Gebäude handelt sich um zwei 4 Geschosser (EG,
1.-5OG, Geschosshöhe ca. 3,00m) in  Alt Moabit 86,
10555 Berlin. VH + SF

Die Baustelleneinrichtung erfolgt hofseitig, es kann
seitens des Auftragnehmers.

Eine Zwischenlagerung für Material kann mit der
Bauleitung vereinbart werden.

Fertigstellung:  05.12.2024

*Hinweis*
Besondere Technische Vorschriften - Dachdecker-
Dachabdichtungsarbeiten, Flachdach -

1. Für Angebot und Ausführung sind besonders zu
beachten:

-------------------------------------------------------
----------------------

  01 DIN 18338 Dachdeckungs- und
Dachabdichtungsarbeiten

  02  Flachdachrichtlinien, jeweils gültige
Ausgabe,  Herausgeber "Zentralverband des
Deutschen  Dachdeckerhandwerks" und
"Bundesfachabteilung  Bauwerksabdichtung im
Hauptverband
  der Deutschen Bauindustrie "

  03  ABC der Bitumen-Bahnen "Technische Regeln",
  herausgegeben vom VDD Industrieverband bituminöse Dach- und
Dachdichtungsbahnen e.V. in  Frankfurt/Main 1

2. Es ist so zu arbeiten, daß über Nacht keine
Dachflächen offen stehen. Im Bereich von
Durchdringungen, Wandanschlüssen, Dachrändern und
dergl. ist mit besonderer Sorgfalt zu  arbeiten, um
hier Schäden innerhalb der Wohnung zu vermeiden.

3. Ausführung und Material

  01  Zur Verwendung dürfen nur genormte
Bitumen-Bahneneingesetzt werden.
Bitumen-Bahnen, für die nur Merkblätter und Vorentwürfe
bestehen, dürfen nicht eingesetzt  werden.

  02  Dachabdichtungen sind mind. 3-lagig
herzustellen.

  03  Oberflächenschutzschichten sind durch
Kiesschüttung oder Besplittung herzustellen.
  Andere Möglichkeiten sind ausgeschlossen.

  04  LM-Dachrandverwahrungsprofile - Oberfläche
anodisch oxydiert, natur EV 1 - müssen
  mehrteilig sein. Der obere Rand der
Fassadenbekleidung muß vom Dachrandverwahrungsprofil überlappt werden, und zwar:

  Gebäudehöhe bis  8,00 m  mind.  5 cm
  Gebäudehöhe bis  20,00 m  mind.  8 cm
  Gebäudehöhe über 20,00 m  mind. 10 cm

  Der Abstand zwischen Fassade und
Dachrandprofil beträgt mind. 2 cm.

  05  An- und Abschlüsse sollen möglichst aus den
gleichen Werkstoffen wie die
  Dachabdichtung hergestellt werden.

  Höhe des Dachrandabschlusses  ca. 10 cm
  Höhe des Wandanschlusses  ca. 15 cm

  über Oberfläche Belag oder Kiesschüttung

4. In den Angebotspreisen sind enthalten:

  01  Der Einsatz von Hebezeugen.

  02 Holzschutz aller Hölzer gegen Insekten- und
Pilzbefall.

5. Abrechnung

Ergänzung zu Abschnitt 5 DIN 18338 Umfaßt eine Position
neben der Dachabdichtung auch Dampfsperren,
Ausgleichschichten, Wärmedämmung, Oberflächenschutz
usw., so werden für diese Leistungen die Abmessungen
der zu dichtenden Flächen zugrunde gelegt. Bohlen
werden übermessen Überstehende Kanten, An- und
Abschlüsse werden nicht mitgemessen. Die Vergütung für
Wandanschlüsse erfolgt in gesonderter Position, für
Dachrandanschlüsse erfolgt keine Vergütung. Diese
Leistung ist mit dem Wiederanbringen bzw. Erneuern der
Dachrandverwahrungsprofile abgegolten. Bei
Teilerneuerung der Dachabdichtung und Erneuerungdes
Oberflächenschutzes nach der tatsächlich ausgeführten
Leistung.

### Bereich 1 Baustelleneinrichtung

**1.10 Baustelleneinrichtung**
Baustelleneinrichtung/ -räumung
Geräte, Werkzeuge und sonstige
Betriebsmittel, die zur Durchführung der
Arbeiten erforderlich sind, auf die
Baustelle bringen und aufbauen.
Vorhaltekosten der Baustelleneinrichtung
sowie der benötigten Maschinen sind
in dieser Position einzurechnen.

Nach Abschluss der Arbeiten sind alle
Geräte, Werkzeuge und sonstige
Betriebsmittel und Werkstoffreste
wieder abzubauen bzw. abzufahren/zu entsorgen.
Die in Anspruch genommenen Flächen
sind sauber zu hinterlassen.

Bauwagen + Miettoilette inkl.
Menge: 1,000 psl.

**1.20 Schutzplanen als Notabdichtung**
Schutzplanen als Notabdichtung liefern und für die
Dauer der Dacharbeiten vorhalten.
Menge: 322,740 m²

**1.30 Schrägaufzug**
Schrägaufzug aufstellen und für die Dauer der
Dacharbeiten vorhalten. -8 Wochen
Menge: 1,000 Stk

**1.40 Baustellenanmeldung und Beschilderung:**
Aufstellung, Vorhaltung und Abbau von Warn-, Sperr- ,
Hinweisschildern und Bauzaun auf der Baustelle.
Menge: 1,000 psl

**1.50 Sperrung**
Absperrmaßnahmen für die Dauer der
Dacharbeiten.
Menge: 1,000 Stk

**1.60 Krandienst**
je An- und Abfahrtspauschale für den Krandienst
Menge: 1,000 psch

**1.70 Krangestellung**
Krangestellung Abrechnung nach Stunden
zuzüglich An-/Abfahrtspauschale bis 75 km.
Menge: 8,000 h

### Bereich 2 Gerüststellung

**2.10 Stahlrohrahmengerüst**
Stahlrohrahmengerüst, 70 cm Belagsbreite
Gerüstklasse 3, nach den Vorschriften
und den Zulassungen der BAUBG und der
DIN 4420, fachgerecht erstellen.
Im Preis enthalten ist die An- und Abfahrt,
der Auf- und Abbau, die komplette
Stellung des Gerüstes einschl. eines
Leiterganges und bis zu 8 Wochen Vorhaltungszeit.
Abrechnung erfolgt nach Aufmaß vom
Gerüstbauer!!!
Menge: 850,000 m2

**2.20 Arbeits- und Schutzgerüst, außen, Gebrauchsüberlassung**
Arbeits- und Schutzgerüst, außen,
GebrauchsüberlassungArbeits- und Schutzgerüst aus
Vorposition;
Verlängerung der Vorhaltungsdauer für Arbeitsund
Schutzgerüst über die Grundeinsatzzeit
hinaus.
Abrechnungseinheit: pro Woche
Menge: 1,000 Wo

**2.30 Dachdeckerfangschutz**
Dachdeckerfangschutz, komplett,
incl. der bis zu 4 wöchigen Vorhaltung,
als Zulage, fachgerecht und nach den
Vorschriften am Gerüst montieren.
Menge: 50,000 m

**2.40 Dachdeckerfangschutz, Gebrauchsüberlassung**
Dachdeckerfangschutz aus Vorposition;
Verlängerung der Vorhaltungsdauer für
Dachdeckerfangschutz über die Grundeinsatzzeit
hinaus.
Abrechnungseinheit: pro Woche
Menge: 1,000 Wo

**2.50 systemfreie Gitterträger**
*** Bedarfsposition ohne GB
Ca. 6,00 m systemfreie Gitterträger, Bauhöhe 0,45
m, zur Schaffung von Überbrückungen,
Anfangungen etc., oder als lastenverteilende
Unterkonstruktion, montieren, bis zu 4 Wochen
vorhalten und wieder demontieren.
Gitterträgerbrücken als Zulage.
Menge: 1,000 psch

**2.60 Gitterträger, Gebrauchsüberlassung**
*** Bedarfsposition ohne GB
Gitterträger aus Vorposition;
Verlängerung der Vorhaltungsdauer für
Gitterträger über die Grundeinsatzzeit hinaus.
Abrechnungseinheit: pro Woche
Menge: 1,000 Wo

**2.70 Zulage zur Vorposition**
Zulage zur Vorposition:
Abriss, Entsorgung Dampfsperre:
Betonoberfläche gründlich abstrahlen und reinigen
Das Altmaterial belastet mit  Asbest, PAK oder anderen
Gefahrenstoffe.
Menge: 285,000 m2

### Bereich 3 Dachdeckerarbeiten

**3.10 Reinigung**
Grobe Reinigung der vorhandenen Dachfläche mit
einem Straßenbesen, inkl. Entsorgung vom
anfallenden Unrat.
Menge: 87,270 m2

**3.20 Voranstrich**
Bitumen - Voranstrich nach säubern der
Dachfläche (Besenrein) aufspritzen oder
aufstreichen. Verbrauch ca. 0.3 kg/qm.
Menge: 87,270 m²

**3.30 Abdichtung aufschneiden**
Blasenbildung in der vorhandenen Abdichtung
aufschneiden und lose Abdichtung befestigen.
Bis zu 1,00 m² Größe.
Menge: 10,000 Stk

**3.40 Neue Abdichtungslage**
Neue Abdichtungslage bestehend aus PYE PV 200
S5 Polymer-Bitumen- Schweißbahn,
vollflächig aufschweißen.
Liefern und verlegen.
Menge: 87,270 m²

**3.50 Wand- und Attikaanschluss**
Wand- und Attikaanschluss mit Bitumendachbahn
Vedatop SU und Polymerdachbahn PYE PV 200 S5,
2 lagig, als Übergang von der Wand zur
Dachfläche fachgerecht herstellen.
Menge: 20,150 m

**3.60 Mehr-/Minderkosten Dickenänderung**
PIR Mehr-/Minderkosten pro 10 mm
Dämmstoffdickenänderung bei der
vorbeschriebenen
Wärmedämmung aus Polyurethan mit
beidseitigen Deckschichten aus
Reinaluminium und oberseitiger blendfreier
Ausstattung.
Menge: 1,000 m2

**3.70 Traufe**
Traufe mit Polymerdachbahn als Zulage
fachgerecht ausbilden.
Menge: 17,350 m

**3.80 Zulage für Kehl- und Gratplatten PIR**
Kehl- und Gratplatten aus Polyurethan
in streifenweise aufgebrachten
EFIFOAM Dämmstoffklebeschaum
dicht gestoßen verlegen.
Dicke: ..62 -87 mm
Die Position ist als Zulage zu den
ausgeschriebenen Gefälleplatten zu
kalkulieren !
Gewählter Kleber:
EFIFOAM Dämmstoffklebeschaum oder gleichwertig
Menge: 75,000 m2

**3.90 Anschluss zum Ziegeldach**
Anschluss zum Ziegeldach mit Polymerdachbahn
als Zulage fachgerecht ausbilden.
Menge: 9,500 m

**3.100 Dunstrohr-Element**
Dunstrohr-Element passend zur Eindeckung
geliefert und montiert.
Menge: 1,000 Stk

**3.110 Zulage Vorpos.**
Zulage für das Abdichten der vorhandenen
Durchführung (Lüftungsrohre oder Ähnliches) in
der Dachabdichtung mit Polymerdachbahn und
Flüssigkunststoff inkl. Vlieseinlage.
Durchmesser : 100 mm
Menge: 1,000 Stk

**3.120 Schornsteineinfassung**
Schornsteineinfassung aus Polymerdachbahn und
im Attikabereich aus Titanzink,
liefern und herstellen.
1-zügig
Menge: 2,000 Stk

**3.130 Absturzsicherungen**
ABSTURZSICHERUNGEN als Einzelanschlagpunkte
liefern und inkl. der erforderlichen
Unterkonstruktion fachgerecht montieren.
Ausführliche Dokumentation über die Montage der
Absturzsicherung zu jedem Anschlagpunkt inkl.
Prüfprotokoll.
Menge: 3,000 Stk

**3.140 Rinne**
Halbrunde oder (Kastenrinne) mit den
dazugehörigen Rinneisen aufnehmen und
entsorgen.
Menge: 48,300 m

**3.150 Wandanschlussbleche**
Vorhandene Kehl und Wandanschlussbleche
demontieren und entsorgen.
Menge: 32,600 m

**3.160 Fallrohre**
Vorhandene Fallrohre demontieren und entsorgen.
Menge: 60,000 m

**3.170 Dacheindeckung**
Vorhandene Dacheindeckung bestehend aus
Betondachsteinen komplett aufnehmen und
entsorgen,
inkl. der Einbauteile wie z.B. Entlüfter u.s.w.
Menge: 322,740 m²

**3.180 Dachlattung.**
Abriss und Entsorgung der vorhandenen
Dachlattung.
Menge: 322,740 m²

**3.190 Dachfenster**
Vorhandene Dachfenster ausbauen und entsorgen.
Menge: 1,000 Stk

**3.200 Dachgauben**
Vorhandene Dachgauben komplett demontieren.
Anfallenden Schutt nach unten transportieren und
entsorgen.
Menge: 2,000 Stk

**3.210 Lüftungsrohr**
Vorhandenes Lüftungsrohr komplett demontiere.
Anfallenden Schutt nach unten transportieren und
entsorgen.
Menge: 6,500 m

**3.220 Sparren**
neue Sparren im Bereich der demontierten Gauben
einziehen.
Länge bis 2,50 m
Menge: 2,000 Stk

**3.230 Unterspannbahn**
Dachfläche mit Unterspannbahn diffusionsoffen
parallel zur First- und Trauflinie, über den Sparren
leicht durchhängend mit 10 cm Überdeckung
verlegen, resisitent gegen Holzschutzmittel,
DIN 4102, Herst.: Dörken Delta Vent N Plus, oder
Gleichwertig
inkl. Verklebung aller Überlappungen.
Menge: 322,740 m²

**3.240 Konterlattung**
Konterlattung 40x60 mm, gemäß DIN 68800
technisch getrocknet, liefern und fluchtgerecht auf
den Dachsparrenverlauf auflegen und mit verz.
mm Drahtstiften befestigen.
Menge: 322,740 m²

**3.250 Andichtung der Konterlattung**
Entsprechend der Fachregeln des deutschen
Dachdeckerhandwerk die Unterspannbahn bzw.
Dachhautseitige Ab- bzw. Andichtung der
Konterlattung und Ihrer Befestigung mit einem
Nageldichtband oder Nageldichtschaum, liefern
und verlegen.
Menge: 322,740 m²

**3.260 Tondachziegeln**
Dachfläche parallel zur Traufe mit Traglattung aus
technisch getrockneten Dachlatten 40x60mm,
Sortierklasse S10 für die Dacheindeckung mit
Tondachziegeln herstellen.
Befestigung mit verz. 100 mm Drahtstiften oder
Schusstechnik.
Menge: 322,740 m²

**3.270 Keilbohle**
Keilbohle 160x38x20 mm, für die Traufe zur
Aufnahme der Rinneisen liefern, gemäß DIN
68800, Befestigung erfolgt mit verz. 100 mm
Drahtstiften.
Menge: 33,450 m

**3.280 Trauflüftungskamm**
Trauflüftungskamm mit Steg aus PVC 2cm hoch,
als Schutz vor Laub-Vogel- und Insekteneinflug
und zur Herstellung eines ausreichenden
Lüftungsquerschnitt
liefern und mit korrosionsgeschützten Befestigern
fachgerecht montieren.
Menge: 33,450 m

**3.290 Betondachsteinen**
Dachfläche mit Betondachsteinen
Hersteller: Braas
Modell: Harzer Pfanne Big
Farbe: rot
liefern und auf vorhandener
Unterkonstruktion eingedeckt.
Menge: 322,740 m²

**3.300 Alternativ zu vorstehender Position**
*** Bedarfsposition ohne GB
Dachfläche mit Dachziegeln
Hersteller: Creaton
Modell: Ratio
Farbe: ziegelrot engobiert
liefern und auf vorhandener
Unterkonstruktion eingedeckt.
Menge: 1,000 m²

**3.310 Klammern der Dachziegel**
Klammern der Dachziegel mit Seitenfalzklammern
zur Sicherung der Dachziegel gegen Windsog.
Klammerzahl: jeder 3. Dachziegel im Versatz.
Menge: 322,740 m²

**3.320 Firstziegeln**
First passend zur Eindeckung als Lüfterfirst mit
Firstziegeln trocken verlegen.
Inkl. Firstlüftungselement, Firstklammern und
Latten, liefern und montieren.
Menge: 19,800 m

**3.330 Schneiden der Dachziegel**
Schneiden der Dachziegel an allen An- und
Abschlüssen wie z.B. Schornsteinkopf, Dachfenster
u.s.w.
Menge: 46,100 m

**3.340 Dunstrohr-Element**
Dunstrohr-Element aus PVC passend zur
Eindeckung geliefert und montiert.
Inkl. Flexschlauch.
Menge: 2,000 Stk

**3.350 Schornstein abtragen**
Schornstein abtragen bis ca. 40 cm unter der
Dacheindeckung. Anfallenden Schutt nach unten
transportieren und in den Container verschaffen.
Anzahl Züge: 1
Höhe: bis 1,50 m
Menge: 3,000 Stk

**3.360 Schornstein abtragen**
Schornstein abtragen bis ca. 40 cm unter der
Dacheindeckung. Anfallenden Schutt nach unten
transportieren und in den Container verschaffen.
Anzahl Züge: 4
Höhe: bis 1,50 m
Menge: 1,000 Stk

**3.370 Dachkasten**
Vorhandenen Dachkasten komplett aufnehmen
und entsorgen,
inkl. der Unterkonstruktion.
Menge: 19,800 m

**3.380 Dachkasten neu**
Profilholz gehobelt als traufseitige Ausführung des
Dachkastens einschl. der erforderlichen
Unterkonstruktion, winkelrecht zum Mauerwerk
herstellen und montieren.
Material: Schattennutbretter Fi./Ta. 19/121 mm.
Menge: 19,800 m

**3.390 Glattkantbretter**
Glattkantbretter gehobelt liefern und an der Traufe
als horizontaler Abschluss, inkl. Holzschutzmittel
montieren, Maße: 19/165 mm
Menge: 19,800 m

### Bereich 4 Dachklempnerarbeiten

**4.10 Traufblech**
Traufblech aus Titanzink, Zuschnitt 200 mm
herstellen,
liefern und montieren.
Menge: 30,950 m

**4.20 Lochblech als Lüftungsprofil**
Lochblech als Lüftungsprofil aus Zink 1,0 Zuschnitt
bis 10 cm vorgerichtet und angebracht.
Menge: 30,950 m

**4.30 Dachrinne**
Halbrunde 6-tlg. Dachrinne aus Titanzink auf
verzinkte Rinnenhalter,
Zuschnitt: 333 mm, liefern und fachgerecht
montieren.
Menge: 48,300 m

**4.40 Rundung**
Rundung in der Rinne aus Segmentstücken
herstellen als Zulage zur Vorposition.
Menge: 3,950 m

**4.50 Liefern u. Montage neuer Regenrinnen**
Liefernu. Montage neuer Hängedachrinne, Nenngröße
400mm, Dicke 0.7mm, Standardlänge 3m, inkl.
Rinnenhaltern und Bohle liefern und durchlaufend
montieren.
Rinnenhalter in die Traufbohle einlassen und mit
zugelasseen korrosionsgeschützten Befestigern
montieren.
Einzellängen weichlötend verbinden.
Montage von Rinneneisen geschraubt, Einbau von
Dechnungsausgleichern, Traufbleche  Zinkbauteile sind
gegen Bitumenkorrosion durch einen Anstrich zu versehen
Menge: 56,000 m

**4.60 Einhangstutzen**
Einhangstutzen aus Titanzink als Zulage zur
vorbeschriebenen Dachrinne,
liefern und fachgerecht montieren.
Menge: 4,000 Stk

**4.70 Rinneneinhang**
Rinneneinhang aus Titanzink, Zuschnitt 200 mm,
mit Falz,
liefern und fachgerecht montieren.
Menge: 30,950 m

**4.80 Rinneneinhang SF Teil II**
Rinneneinhang aus Titanzink, Zuschnitt 200 mm,
mit Falz,
liefern und fachgerecht montieren.
Menge: 17,350 m

**4.90 Endboden**
Endboden 6-tlg aus Titanzink liefern und in die
Dachrinne eingelötet.
Menge: 4,000 Stüc

**4.100 Rinnenecke**
Rinnenecke Innen/ Außen aus Titanzink als Zulage
zur Rinne liefern und anbringen.
Menge: 3,000 Stk

**4.110 Regenfallrohre**
Regenfallrohre aus Zink 6-tlg, Nennweite 100mm,
auf verzinkten Regenrohrschellen angebracht.
Menge: 60,000 m

**4.120 Notentwässerung**
Notentwässerung während der Bauphase aus
flexiblen Schläuchen, liefern und montieren und
nach Beendigung der Fassadenarbeiten wieder
demontieren und abtransportieren.
Menge: 60,000 m

**4.130 Wandanschlussblech**
Wandanschlussblech aus Titanzink, Zuschnitt bis
500 mm mit Falz,
liefern und als Übergang von der Wand zur
Dachfläche montieren.
Menge: 32,600 m

**4.140 Kappleiste**
Kappleiste aus Titanzink, 0.7mm, mit einem
Zuschnitt von 7 cm für
Mauerwerksfuge einschl. der Silikonversiegelung,
liefern und montieren
Menge: 15,700 m

**4.150 Brandwandabdeckung**
Abdeckung und Brandwandabdeckung aus
Titanzink, Zuschnitt bis zu 600 mm mit allen
Kantungen und Falzen,
inkl. der erforderlichen Unterkonstruktion aus
Vorstoßblech, liefern und fachgerecht montieren.
Menge: 51,050 m

**4.160 Zulage für Ecken und Endungen.**
Menge: 9,000 Stk

**4.170 Korrosionsanstrich**
*** Bedarfsposition ohne GB
Korrosionsanstrich v. Dachrinnen oder Blechen aus
Titanzink aufgebracht.
Menge: 17,350 m

**4.180 Schornsteineinfassung**
Schornsteineinfassung im Steildachbereich aus
Titanzink inkl. der Kappleiste und dauerelastischer
Versiegelung liefern und befestigen.
Menge: 1,000 Stk

**4.190 Schornsteinabdeckung**
Schornsteinabdeckung aus Titanzink inkl.
Entlüftungen für die Schornsteinzüge liefern und
befestigen.
4-zügig
Menge: 1,000 Stk

USt %: 19,00

## Zusätzlicher Text
Gewährleistung

Für die Gewährleistung gelten die Bestimmungen des  13, VOB/B.
Abweichend davon beträgt die Gewährleistungsfrist 10 Jahre.

Sie beginnt -auch bei erfolgter Teilabnahme- mit der (Schluß-)Abnahme
der gesamten vertraglichen Leistungen.

## Zusätzlicher Text
Termin

Arbeitsbeginn:  07.10. 2024
Fertigstellung:  05.12. 2024
-Rücksprache BL erforderlich !

## Zusätzlicher Text
Bedingungen für die Entsorgung von Abfällen

Der Leistungserbringer ist verpflichtet, die bei uns anfallenden Abfälle
ordnungsgemäß und
sofort zu entsorgen.  Zu diesem Zweck hat er die einschlägigen Gesetze,
Verordnungen und
sonstigen öffentlich-rechtlichen Vorschriften einzuhalten.

Der Leistungserbringer sichert zu und führt auf unser Verlangen den
Nachweis, dass er die
behördliche Einsammlungs- oder Beförderungsgenehmigung nach dem
Abfallgesetz hat.
Das Erlöschen dieser Genehmigung ist uns unverzüglich schriftlich
mitzuteilen. Die Erklärung des Betreibers der Abfallentsorgungsanlage
über die Übernähme der Abfälle ist vor der Beförderung vorzulegen.

Mit Übernahme der Abfälle durch den Leistungserbriinger gehen Eigentum,
Gefahr,
Verkehrssicherungspflicht und öffentlich-rechtliche Verantwortung auf
diesen über.

Die Beförderung hat auf direktem Fahrweg ohne Unterbrechung,
Zwischenlagerung und
Umladung auf andere Transportmittel zu erfolgen.  Der Leistungserbringer
hat die behördlich
geforderten Begleitscheine mit sich zu fuhren und ihre Quittierung durch
den Betreiber der
Abfallentsorgungsanlage herbeizuführen. Sind solche Begleitscheine nicht
erforderlich, hat er uns eine Übernahmebestätigung durch den Betreiber
der Abfallentsorgungsanlage
unverzüglich vorzulegen.

Der Leistungserbringer hat uns jede Störung in der ordnungsgemäßen
Abfallentsorgung
sofort zu melden.  Die Behebung der Störung hat - abgesehen von
unaufschiebbaren
Eilfällen - im Benehmen mit uns zu erfolgen. Davon unberührt bleibt die
volle Verant-wortlichkeit des Leistungserbringers für die ordnungsgemäße
Entsorgung der Abfälle.

Wir können Prüfungen zur Feststellung durchführen, ob der
Leistungserbringer seinen
Pflichten nachgekommen ist. Hierzu können wir zum Beispiel Einsicht
nehmen in die vom
Leistungserbringer nach öffentlich-rechtlichen Vorschriften zu führenden
Nachweisbücher und in den Genehmigungsbescheid der angefahrenen
Abfallentsorgungsanlage, dessen Vorlage der Leistungserbringer zu
bewirken hat.

Der Leistungserbringer'hat zur Abdeckung aller - sowohl seiner als auch
unserer - sich aus
der Abfallbeseitigung ergebenden Haftungsrisiken unter Einschluß des
Gewässerschäden
-Haftungsrisikos auf seine Kosten eine Haftpflichtversicherung in
ausreichender Höhe für Personen-, Sach- und Vermögensschäden
abzuschließen und uns den Abschluß auf
Verlangen nachzuweisen.  Diese Regelung läßt die Haftung des
Leistungserbringers
unberührt.

Die in diesen Bedingungen festgelegten Pflichten hat der
Leistungserbringer jedem Dritten
aufzuerlegen, dessen er sich zur Erfüllung dieser Pflichten bedient.
